# Rociador Ultraslim metálico, referencia RM400 de Ramón Soler. Ø 400 mm antical, acero inox AISI304 - Rociadores de Ramón Soler

- Propiedad del archivo: CONSTRUNARIO
- Formato: FIEBDC-3/2012
- Programa: Construnario Versión 3.51
- Fecha de los precios: 19/03/2024
- Divisa: EUR

**RM400_RSO** u Rociador Ultraslim metálico, referencia RM400 de Ramón Soler. Ø 400 mm antical, acero inox AISI304 - Rociadores de Ramón Soler
Precio: 293.50
• Alimentación de G1/2” • Material Acero inoxidable • Presión de uso entre 1-5 bar. Recomendada 3 bar. • Cromado latón: 15 micras de espesor de níquel, 0.3 micras de cromo. • Ensayo realizado según los requisitos de estanquidad, flexión torsión, dispersión del chorro, resistencia mecánica, caudal y corrosión, según las exigencias de la Norma Europea EN 1112 y EN-248. Código EAN: 8428506555343
