# Monomando de bidé para repisa con duchita, referencia SA362302 de la serie Alexia de Ramón Soler - Serie Alexia de Ramón Soler

- Propiedad del archivo: CONSTRUNARIO
- Formato: FIEBDC-3/2012
- Programa: Construnario Versión 3.51
- Fecha de los precios: 19/03/2024
- Divisa: EUR

**SA362302_RSO** u Monomando de bidé para repisa con duchita, referencia SA362302 de la serie Alexia de Ramón Soler - Serie Alexia de Ramón Soler
Precio: 113.40
Grifo para bidé de repisa con ducha, cromado Diamond Finish, sistema S2 de ahorro de agua del 50%, limitador de temperatura y sistema anticorrosión patentado Código EAN: 8428506036613
