# Monomando de bidé para repisa, referencia SA572301 de la serie New Fly de Ramón Soler. Con duchita - Serie New Fly de Ramón Soler

- Propiedad del archivo: CONSTRUNARIO
- Formato: FIEBDC-3/2012
- Programa: Construnario Versión 3.51
- Fecha de los precios: 20/03/2024
- Divisa: EUR

**SA572301_RSO** u Monomando de bidé para repisa, referencia SA572301 de la serie New Fly de Ramón Soler. Con duchita - Serie New Fly de Ramón Soler
Precio: 96.80
Monomando de bidé para repisa, referencia SA572301 de la serie New Fly de Ramón Soler. Con duchita Cartucho cerámico Ø40 mm. Sistema de ahorro de agua S2 mediante la apertura de la manecilla en dos fases. Sistema Termostop Block de limitación temperatura máxima del agua caliente. Caudal a 3 bar: 12 l/min Cromado latón: 15 micras de espesor de níquel, 0.3 micras de cromo. Resiste presiones estáticas ? 10 bar y golpes de ariete de 25 bar. Temperatura recomendada de agua caliente 55°C. Temperatura máxima de uso 65°C. Máximo 1h a 90°C. Presión de uso entre 1-5 bar. Recomendada 3 bar. Grifo para bidé de repisa con ducha, cromado Diamond Finish, sistema S2 de ahorro de agua del 50%, limitador de temperatura y sistema anticorrosión patentado Código EAN: 8428506035548
