# Colonne de douche rénovation. tube fie 1090 mm. Inverseur céramique. Douche de tête Ø250 mm(Métallique) Robinetterie non incluse - Barras de ducha de Ramón Soler

- Propriété du fichier: CONSTRUNARIO
- Format: FIEBDC-3/2012
- Logiciel: Construnario Versión 3.51
- Date des prix: 19/03/2024
- Devise: EUR

**T20002RM250_RSO** u Colonne de douche rénovation. tube fie 1090 mm. Inverseur céramique. Douche de tête Ø250 mm(Métallique) Robinetterie non incluse - Barras de ducha de Ramón Soler
Prix: 327.00
• Chromé laiton : épaisseur du nickel : 15 microns, épaisseur du chrome : 0,3 microns. • essais réalisés selon les exigences des résistences à la corrosion réalisés selon les exigences de la norme européenne EN 278 Código EAN: 8428506027925
