# Adaptable shower with spray shower - Barras de ducha de Ramón Soler

- Owner of the file: CONSTRUNARIO
- Format: FIEBDC-3/2012
- Program: Construnario Versión 3.51
- Date of prices: 19/03/2024
- Currency: EUR

**T20002RPK225_RSO** u Adaptable shower with spray shower - Barras de ducha de Ramón Soler
Price: 22330
• Chrome-plated brass: 15 microns thick of nickel, 0.3 microns of chrome. • Test carried out according to the requirements of corrosion resistance made according to the requirements of the European Norm EN 280 Código EAN: 8428506027949
