# Toallero tamaño M para baño con sistema de instalación dual, referencia TOAL01NM de la serie Ergos de Ramón Soler. Negro mate - Accesorios de baño de Ramón Soler

- Propiedad del archivo: CONSTRUNARIO
- Formato: FIEBDC-3/2012
- Programa: Construnario Versión 3.51
- Fecha de los precios: 19/03/2024
- Divisa: EUR

**TOAL01NM** u Toallero tamaño M para baño con sistema de instalación dual, referencia TOAL01NM de la serie Ergos de Ramón Soler. Negro mate - Accesorios de baño de Ramón Soler
Precio: 79.90
Toallero de pared para baño, tamaño M 280mm de diseño minimalista con sistema de instalación dual, fijación mecánica de tornillos a pared y/o fijación adhesiva con pegamento Sealant Fix, negro mate de alta resistencia por su tratamiento electrostático sobre galvanizado
