# Toallero tamaño L para baño con sistema de instalación dual, referencia TOAL02OC de la serie Ergos de Ramón Soler. Oro cepillado - Accesorios de baño de Ramón Soler

- Propiedad del archivo: CONSTRUNARIO
- Formato: FIEBDC-3/2012
- Programa: Construnario Versión 3.51
- Fecha de los precios: 19/03/2024
- Divisa: EUR

**TOAL02OC** u Toallero tamaño L para baño con sistema de instalación dual, referencia TOAL02OC de la serie Ergos de Ramón Soler. Oro cepillado - Accesorios de baño de Ramón Soler
Precio: 122.70
Toallero de pared para baño, tamaño L 627mm de diseño minimalista con sistema de instalación dual, fijación mecánica de tornillos a pared y/o fijación adhesiva con pegamento Sealant Fix, oro cepillado de alta resistencia por su tratamiento PVD
