# Toallero tamaño XL para baño con sistema de instalación dual, referencia TOAL03 de la serie Ergos de Ramón Soler. Cromado - Accesorios de baño de Ramón Soler

- Propiedad del archivo: CONSTRUNARIO
- Formato: FIEBDC-3/2012
- Programa: Construnario Versión 3.51
- Fecha de los precios: 19/03/2024
- Divisa: EUR

**TOAL03** u Toallero tamaño XL para baño con sistema de instalación dual, referencia TOAL03 de la serie Ergos de Ramón Soler. Cromado - Accesorios de baño de Ramón Soler
Precio: 155.80
Toallero de pared para baño, tamaño XL de diseño minimalista con sistema de instalación dual, fijación mecánica de tornillos a pared y/o fijación adhesiva con pegamento Sealant Fix, cromado de alta resistencia Diamond Finish
