# Columna monomando para bañera, serie Adagio de Ramón Soler. Cromo - Serie Adagio de Ramón Soler

- Propiedad del archivo: CONSTRUNARIO
- Formato: FIEBDC-3/2012
- Programa: Construnario Versión 3.51
- Fecha de los precios: 15/04/2024
- Divisa: EUR

**RSO_91C306103** u Columna monomando para bañera, serie Adagio de Ramón Soler. Cromo - Serie Adagio de Ramón Soler
Precio: 841.60
Grifo monomando en columna de pie para bañera de línea esbelta, con fijación al suelo estable y resistente, cromado de alta resistencia Diamond Finish Código EAN: 8428506061035
