# Termostático de baño-ducha con equipo de ducha, serie Adagio de Ramón Soler. Grafito - Serie Adagio de Ramón Soler

- Propiedad del archivo: CONSTRUNARIO
- Formato: FIEBDC-3/2012
- Programa: Construnario Versión 3.51
- Fecha de los precios: 15/04/2024
- Divisa: EUR

**RSO_91C308780** u Termostático de baño-ducha con equipo de ducha, serie Adagio de Ramón Soler. Grafito - Serie Adagio de Ramón Soler
Precio: 913.70
Conjunto grifo termostático de baño-ducha, manetas en forma de aspa con inversor integrado, teleducha cilíndrica antical de diseño minimalista, flexo con extremo giratorio de 1,75m y soporte de pared metálico, negro mate de alta resistencia por su tratamiento electrostático sobre galvanizado Código EAN: 8428506087806
