# Monomando para bidé de repisa, serie Alexia de Ramón Soler. Con duchita. Oro cepillado - Serie Alexia de Ramón Soler

- Propiedad del archivo: CONSTRUNARIO
- Formato: FIEBDC-3/2012
- Programa: Construnario Versión 3.51
- Fecha de los precios: 15/04/2024
- Divisa: EUR

**RSO_36B308432** u Monomando para bidé de repisa, serie Alexia de Ramón Soler. Con duchita. Oro cepillado - Serie Alexia de Ramón Soler
Precio: 198.50
Monomando para bidé de repisa, serie Alexia de Ramón Soler. Con duchita. Oro cepillado Monomando para bidé de repisa con ducha Código EAN: 8428506084324
