# Termostático de repisa para bañera con caño cascada y equipo de ducha metálico, serie Arola de Ramón Soler. Cromo - Serie Arola de Ramón Soler

- Propiedad del archivo: CONSTRUNARIO
- Formato: FIEBDC-3/2012
- Programa: Construnario Versión 3.51
- Fecha de los precios: 15/04/2024
- Divisa: EUR

**RSO_26C302909** u Termostático de repisa para bañera con caño cascada y equipo de ducha metálico, serie Arola de Ramón Soler. Cromo - Serie Arola de Ramón Soler
Precio: 1443.40
Grifo termostato de bañera para repisa con salida cascada y equipo de ducha metálico, teleducha cilíndrica minimalista anti-cal, termostop limitador de temperatura, hotblock antiquemaduras y sistema anticorrosión patentado, cromado Diamond Finish Código EAN: 8428506029097
