# Columna de baño-ducha telescópica termostática rociador metálico cuadrado 250mm, serie Arola de Ramón Soler. Cromo - Serie Arola de Ramón Soler

- Propiedad del archivo: CONSTRUNARIO
- Formato: FIEBDC-3/2012
- Programa: Construnario Versión 3.51
- Fecha de los precios: 15/04/2024
- Divisa: EUR

**RSO_26C303798** u Columna de baño-ducha telescópica termostática rociador metálico cuadrado 250mm, serie Arola de Ramón Soler. Cromo - Serie Arola de Ramón Soler
Precio: 1175.70
Columna de ducha y bañera teléscopica termsotato de inox 1060-1640mm, con rociador metálico cuadrado 250mm, teleducha rectangular minimalista 1 posición anti-cal, flexo color metálico alto brillo 1,75m antigiratorio Soleflex Código EAN: 8428506037986
