# Monomando de ducha empotrado metálico 1 vía con placa ulstraslim Blautherm de Ramón Soler. Cromo - Monomando de Ramón Soler

- Propiedad del archivo: CONSTRUNARIO
- Formato: FIEBDC-3/2012
- Programa: Construnario Versión 3.51
- Fecha de los precios: 15/04/2024
- Divisa: EUR

**RSO_94D301584** u Monomando de ducha empotrado metálico 1 vía con placa ulstraslim Blautherm de Ramón Soler. Cromo - Monomando de Ramón Soler
Precio: 74.00
Grifo de ducha empotrado 1 vía con placa metálica redonda extraplana, de instalación sencilla por su cuerpo compacto, cromado Diamond Finish, sistema S2 de ahorro de agua del 50% y limitador de temperatura Código EAN: 8428506015847
