# Monomando de lavabo alto 5l, serie Civic de Ramón Soler - Serie Civic de Ramón Soler

- Propiedad del archivo: CONSTRUNARIO
- Formato: FIEBDC-3/2012
- Programa: Construnario Versión 3.51
- Fecha de los precios: 15/04/2024
- Divisa: EUR

**RSO_51A308729** u Monomando de lavabo alto 5l, serie Civic de Ramón Soler - Serie Civic de Ramón Soler
Precio: 136.90
Monomando de lavabo alto 5l Código EAN: 8428506087295
