# Conjunto monomando ducha con equipo de ducha 8l, serie Civic de Ramón Soler - Serie Civic de Ramón Soler

- Propiedad del archivo: CONSTRUNARIO
- Formato: FIEBDC-3/2012
- Programa: Construnario Versión 3.51
- Fecha de los precios: 15/04/2024
- Divisa: EUR

**RSO_51D308324** u Conjunto monomando ducha con equipo de ducha 8l, serie Civic de Ramón Soler - Serie Civic de Ramón Soler
Precio: 65.90
Cartucho cerámico Ø35 mm. · Sistema de ahorro de agua S2 mediante la apertura de la manecilla en dos fases. · Caudal a 3 bar: 8 l/min · Resistente al choque térmico y químico antilegionela. · Garantía de 5 años en grifería y 3 años en complementos. · Presión de uso entre 1-5 bar. Recomendada 3 bar. · Resiste presiones estáticas igual o inferior a 10 bar y golpes de ariete de 25 bar. · Nivel acústico a 3 bar: inferior a 20 dB. · Prestaciones de confort a nivel de fidelidad, sensibilidad y constancia en la selección de la temperatura. · Temperatura recomendada de agua caliente 55ºC. Temperatura máxima de uso 65°C. Máximo 1h a 90°C. · Sistema Termostop de bloqueo de la temperatura a 38º. · Superficie cromada: 15 micras de espesor de níquel, 0.3 micras de cromo. Código EAN: 8428506083242
