# Monomando de cocina a pared con caño bajo giratorio, serie Civic de Ramón Soler - Serie Civic de Ramón Soler

- Propiedad del archivo: CONSTRUNARIO
- Formato: FIEBDC-3/2012
- Programa: Construnario Versión 3.51
- Fecha de los precios: 15/04/2024
- Divisa: EUR

**RSO_51R307389** u Monomando de cocina a pared con caño bajo giratorio, serie Civic de Ramón Soler - Serie Civic de Ramón Soler
Precio: 105.80
Monomando de cocina a pared con caño bajo giratorio Código EAN: 8428506073892
