# Termostático de ducha con equipo de ducha, serie Drako de Ramón Soler - Serie Drako de Ramón Soler

- Propiedad del archivo: CONSTRUNARIO
- Formato: FIEBDC-3/2012
- Programa: Construnario Versión 3.51
- Fecha de los precios: 15/04/2024
- Divisa: EUR

**RSO_300160** u Termostático de ducha con equipo de ducha, serie Drako de Ramón Soler - Serie Drako de Ramón Soler
Precio: 301.00
? Cartucho Termostático ø34. ? Montura ceramica G1/2 de 180º. ? Caudal a 3 bar: 12 l/min en la salida de ducha. ? Resistente al choque térmico y químico antilegionela. ? Garantía de 5 años en grifería y 2 años en complementos. ? Presión de uso entre 1-5 bar. Recomendada 3 bar. ? Resiste presiones estáticas igual o inferior a 10 bar y golpes de ariete de 25 bar. ? Nivel acústico a 3 bar: inferior a 20 dB. ? Prestaciones de confort a nivel de fidelidad, sensibilidad y constancia en la selección de la temperatura. ? Temperatura recomendada de agua caliente 55ºC. Temperatura máxima de uso 65°C. Máximo 1h a 90°C. ? Instalación mínima recomendada con calentadores a gas o eléctricos a partir de 10 litros y una potencia de 18 Kw. ? Rápida respuesta a variaciones de temperatura. Tiempo máximo 1 segundo. ? Cartucho termostático con Sistema Hot Block de seguridad antiquemaduras. ? Sistema Termostop de bloqueo de la temperatura a 38º. ? Superficie cromada: 15 micras de espesor de níquel, 0.3 micras de cromo. ? Sistema Cooltouch que mantiene las griferias frias-templadas al tacto. Código EAN: 8428506001604
