# Conjunto monomando empotrado metálico 1 vía con rociador metálico Ø250mm, serie Drako de Ramón Soler - Serie Drako de Ramón Soler

- Propiedad del archivo: CONSTRUNARIO
- Formato: FIEBDC-3/2012
- Programa: Construnario Versión 3.51
- Fecha de los precios: 15/04/2024
- Divisa: EUR

**RSO_33D301384** u Conjunto monomando empotrado metálico 1 vía con rociador metálico Ø250mm, serie Drako de Ramón Soler - Serie Drako de Ramón Soler
Precio: 342.30
Conjunto grifo monomando empotrado de 1 vía con rociador metálico Ø250mm, cromado Diamond Finish, sistema S2 de ahorro de agua del 50% y termostop limitador de temperatura Código EAN: 8428506013843
