# Columna de ducha fija termostática rociador Ø300mm, serie Drako de Ramón Soler - Serie Drako de Ramón Soler

- Propiedad del archivo: CONSTRUNARIO
- Formato: FIEBDC-3/2012
- Programa: Construnario Versión 3.51
- Fecha de los precios: 15/04/2024
- Divisa: EUR

**RSO_33D303723** u Columna de ducha fija termostática rociador Ø300mm, serie Drako de Ramón Soler - Serie Drako de Ramón Soler
Precio: 689.20
Columna telescópica inox 1060-1640mm, incluye termostato, rociador ultraslim ABS hidrooxigenado Ø300mm, teleduchade 1 posicion ABS cilíndrica minimalista anti-cal y flexible color metálico alto brillo 1,75m antigiratorio Soleflex, termostop limitador de temperatura, anticorrosión patentado y cromado de alta resistencia Diamond Finish Código EAN: 8428506037238
