# Termostático de ducha, serie Drako de Ramón Soler - Serie Drako de Ramón Soler

- Propiedad del archivo: CONSTRUNARIO
- Formato: FIEBDC-3/2012
- Programa: Construnario Versión 3.51
- Fecha de los precios: 15/04/2024
- Divisa: EUR

**RSO_33D303732** u Termostático de ducha, serie Drako de Ramón Soler - Serie Drako de Ramón Soler
Precio: 261.70
Grifo termostato de ducha con sistemas termostop limitador de temperatura, ahorro de agua, anticorrosión patentado y cromado de alta resistencia Diamond Finish Código EAN: 8428506037320
