# Grifo para lavadora salida roscada 3/4 de agua caliente, serie Eco de Ramón Soler - Grifos lavadora de Ramón Soler

- Propiedad del archivo: CONSTRUNARIO
- Formato: FIEBDC-3/2012
- Programa: Construnario Versión 3.51
- Fecha de los precios: 15/04/2024
- Divisa: EUR

**RSO_70F303235** u Grifo para lavadora salida roscada 3/4 de agua caliente, serie Eco de Ramón Soler - Grifos lavadora de Ramón Soler
Precio: 31.30
Grifo de lavadora con salida roscada 3/4" de agua caliente, cromado de alta resistencia Diamond Finish Código EAN: 8428506032356
