# Grifo de office caño corto, serie Eco de Ramón Soler - Grifos lavadora de Ramón Soler

- Propiedad del archivo: CONSTRUNARIO
- Formato: FIEBDC-3/2012
- Programa: Construnario Versión 3.51
- Fecha de los precios: 15/04/2024
- Divisa: EUR

**RSO_803768** u Grifo de office caño corto, serie Eco de Ramón Soler - Grifos lavadora de Ramón Soler
Precio: 36.50
Grifo de office caño corto, cromado de alta resistencia Diamond Finish Código EAN: 8428506037689
