# Monomando de lavabo con caño de 17cm giratorio, serie Gaudí de Ramón Soler - Serie Gaudí II de Ramón Soler

- Propiedad del archivo: CONSTRUNARIO
- Formato: FIEBDC-3/2012
- Programa: Construnario Versión 3.51
- Fecha de los precios: 15/04/2024
- Divisa: EUR

**RSO_31A302779** u Monomando de lavabo con caño de 17cm giratorio, serie Gaudí de Ramón Soler - Serie Gaudí II de Ramón Soler
Precio: 413.50
Grifo de lavabo con caño de 17cm giratorio 360º de diseño clásico, cromado de alta resistencia Diamond Finish, sistema S2 de ahorro de agua del 50% Código EAN: 8428506027796
