# Columna de pie monomando lavabo serie Kuatro NK de Ramón Soler - Serie Kuatro NK de Ramón Soler

- Propiedad del archivo: CONSTRUNARIO
- Formato: FIEBDC-3/2012
- Programa: Construnario Versión 3.51
- Fecha de los precios: 15/04/2024
- Divisa: EUR

**RSO_49A303392** u Columna de pie monomando lavabo serie Kuatro NK de Ramón Soler - Serie Kuatro NK de Ramón Soler
Precio: 1447.30
Grifo de pie para lavabo, de líneas modernas, cromado de alta resistencia Diamond Finish, con fijación al suelo perfectamente resistente Código EAN: 8428506033926
