# Conjunto monomando empotrado metálico 2 vías, serie Kuatro NK de Ramón Soler - Serie Kuatro NK de Ramón Soler

- Propiedad del archivo: CONSTRUNARIO
- Formato: FIEBDC-3/2012
- Programa: Construnario Versión 3.51
- Fecha de los precios: 15/04/2024
- Divisa: EUR

**RSO_49C301371** u Conjunto monomando empotrado metálico 2 vías, serie Kuatro NK de Ramón Soler - Serie Kuatro NK de Ramón Soler
Precio: 684.10
Conjunto grifo de ducha empotrado metálico 2 vías con soporte, toma de agua, rociador metálico hidrooxigenado cuadrado de 250mm, teleducha rectangular minimalista anti-cal y flexo color metálico de alto brillo 1,75m antigiratorio, sistema S2 de ahorro de agua del 50%, termostop limitador de temperatura y cromado Diamond Finish Código EAN: 8428506013713
