# Monomando de lavabo caño giratorio, 360º, serie New Fly de Ramón Soler - Serie New Fly de Ramón Soler

- Propiedad del archivo: CONSTRUNARIO
- Formato: FIEBDC-3/2012
- Programa: Construnario Versión 3.51
- Fecha de los precios: 15/04/2024
- Divisa: EUR

**RSO_57A303579** u Monomando de lavabo caño giratorio, 360º, serie New Fly de Ramón Soler - Serie New Fly de Ramón Soler
Precio: 102.50
Grifo de lavabo caño giratorio 360º, cromado Diamond Finish, sistema C2 de ahorro de agua del 50%, limitador de temperatura y sistema anticorrosión patentado Código EAN: 8428506035791
