# Monomando de lavabo inclinado, con válvula automática de ABS 1¼, serie New Fly de Ramón Soler - Serie New Fly de Ramón Soler

- Propiedad del archivo: CONSTRUNARIO
- Formato: FIEBDC-3/2012
- Programa: Construnario Versión 3.51
- Fecha de los precios: 15/04/2024
- Divisa: EUR

**RSO_57A306062** u Monomando de lavabo inclinado, con válvula automática de ABS 1¼, serie New Fly de Ramón Soler - Serie New Fly de Ramón Soler
Precio: 80.60
Grifo monomando inclinado para lavabo con válvula automática de ABS 1¼, sistema Tool Free patentado para una fijación rápida y segura, limitador de temperatura, sistema S2 de ahorro de agua del 50% y anticorrosión patentado, cromado de alta resistencia Diamond Finish Código EAN: 8428506060625
