# Monomando de lavabo inclinado, con válvula automática de inox 1¼ y sistema S3 apertura en frío serie New Fly de Ramón Soler - Serie New Fly de Ramón Soler

- Propiedad del archivo: CONSTRUNARIO
- Formato: FIEBDC-3/2012
- Programa: Construnario Versión 3.51
- Fecha de los precios: 15/04/2024
- Divisa: EUR

**RSO_57A306063** u Monomando de lavabo inclinado, con válvula automática de inox 1¼ y sistema S3 apertura en frío serie New Fly de Ramón Soler - Serie New Fly de Ramón Soler
Precio: 89.40
Grifo monomando inclinado para lavabo con válvula automática de acero inoxidable 1¼, sistema Tool Free patentado para una fijación rápida y segura, limitador de temperatura, sistema S3 de ahorro de agua y energía y anticorrosión patentado, cromado de alta resistencia Diamond Finish Código EAN: 8428506060632
