# Monomando para bidé de repisa con ducha serie New Fly de Ramón Soler. Negro mate - Serie New Fly de Ramón Soler

- Propiedad del archivo: CONSTRUNARIO
- Formato: FIEBDC-3/2012
- Programa: Construnario Versión 3.51
- Fecha de los precios: 15/04/2024
- Divisa: EUR

**RSO_57B306752** u Monomando para bidé de repisa con ducha serie New Fly de Ramón Soler. Negro mate - Serie New Fly de Ramón Soler
Precio: 145.50
Monomando para bidé de repisa con ducha, negro mate Código EAN: 8428506067525
