# Monomando para bidé con rótula, serie New Fly de Ramón Soler. Negro mate - Serie New Fly de Ramón Soler

- Propiedad del archivo: CONSTRUNARIO
- Formato: FIEBDC-3/2012
- Programa: Construnario Versión 3.51
- Fecha de los precios: 15/04/2024
- Divisa: EUR

**RSO_57B309696** u Monomando para bidé con rótula, serie New Fly de Ramón Soler. Negro mate - Serie New Fly de Ramón Soler
Precio: 110.40
Monomando para bidé Código EAN: 8428506096969
