# Monomando bañera de la serie New Fly de Ramón Soler. Negro mate - Serie New Fly de Ramón Soler

- Propiedad del archivo: CONSTRUNARIO
- Formato: FIEBDC-3/2012
- Programa: Construnario Versión 3.51
- Fecha de los precios: 15/04/2024
- Divisa: EUR

**RSO_57C305888** u Monomando bañera de la serie New Fly de Ramón Soler. Negro mate - Serie New Fly de Ramón Soler
Precio: 184.20
Monomando bañera Código EAN: 8428506058882
