# Monomando de fregadero con caño bajo giratorio de la serie New Fly de Ramón Soler - Serie New Fly de Ramón Soler

- Propiedad del archivo: CONSTRUNARIO
- Formato: FIEBDC-3/2012
- Programa: Construnario Versión 3.51
- Fecha de los precios: 15/04/2024
- Divisa: EUR

**RSO_57E303549** u Monomando de fregadero con caño bajo giratorio de la serie New Fly de Ramón Soler - Serie New Fly de Ramón Soler
Precio: 86.80
Grifo de fregadero con caño bajo giratorio, cromado Diamond Finish, sistema C2 de ahorro de agua del 50%, limitador de temperatura y sistema anticorrosión patentado Código EAN: 8428506035494
