# Monomando de fregadero de caño giratorio serie New Fly de Ramón Soler - Serie New Fly de Ramón Soler

- Propiedad del archivo: CONSTRUNARIO
- Formato: FIEBDC-3/2012
- Programa: Construnario Versión 3.51
- Fecha de los precios: 15/04/2024
- Divisa: EUR

**RSO_57E305881** u Monomando de fregadero de caño giratorio serie New Fly de Ramón Soler - Serie New Fly de Ramón Soler
Precio: 111.10
Monomando de fregadero de caño giratorio Código EAN: 8428506058813
