# Monomando de cocina con caño giratorio 180mm serie New Fly de Ramón Soler. Negro mate - Serie New Fly de Ramón Soler

- Propiedad del archivo: CONSTRUNARIO
- Formato: FIEBDC-3/2012
- Programa: Construnario Versión 3.51
- Fecha de los precios: 15/04/2024
- Divisa: EUR

**RSO_57E306167** u Monomando de cocina con caño giratorio 180mm serie New Fly de Ramón Soler. Negro mate - Serie New Fly de Ramón Soler
Precio: 158.70
Grifo monomando para fregadero caño 180mm y giratorio 360º, sistema S2 de ahorro de agua del 50% y anticorrosión patentado, negro mate de alta resistencia por su tratamiento electrostático sobre galvanizado Código EAN: 8428506061677
