# Conjunto monomando de baño-ducha con equipo de ducha serie Odisea de Ramón Soler. Cobre cepillado - Serie Odisea de Ramón Soler

- Propiedad del archivo: CONSTRUNARIO
- Formato: FIEBDC-3/2012
- Programa: Construnario Versión 3.51
- Fecha de los precios: 15/04/2024
- Divisa: EUR

**RSO_39C307493** u Conjunto monomando de baño-ducha con equipo de ducha serie Odisea de Ramón Soler. Cobre cepillado - Serie Odisea de Ramón Soler
Precio: 1495.60
Conjunto monomando de baño-ducha con equipo de ducha Código EAN: 8428506074936
