# Monomando de baño-ducha serie Odisea de Ramón Soler - Serie Odisea de Ramón Soler

- Propiedad del archivo: CONSTRUNARIO
- Formato: FIEBDC-3/2012
- Programa: Construnario Versión 3.51
- Fecha de los precios: 15/04/2024
- Divisa: EUR

**RSO_39C308664** u Monomando de baño-ducha serie Odisea de Ramón Soler - Serie Odisea de Ramón Soler
Precio: 303.50
Monomando de baño-ducha Código EAN: 8428506086649
