# Conjunto termostático empotrado 2 vías,sistema selección push con control de caudal serie RS Smart de Ramón Soler. Cromo - Serie RS Smart de Ramón Soler

- Propiedad del archivo: CONSTRUNARIO
- Formato: FIEBDC-3/2012
- Programa: Construnario Versión 3.51
- Fecha de los precios: 15/04/2024
- Divisa: EUR

**RSO_85D307806** u Conjunto termostático empotrado 2 vías,sistema selección push con control de caudal serie RS Smart de Ramón Soler. Cromo - Serie RS Smart de Ramón Soler
Precio: 490.00
· Caudal a 3 bar: salida baño 22 l/min. y salida ducha 24 l/min · Resistente al choque térmico y químico antilegionela. · Garantía de 5 años en grifería y 3 años en complementos. · Presión de uso entre 1-5 bar. Recomendada 3 bar. · Resiste presiones estáticas igual o inferior a 10 bar y golpes de ariete de 25 bar. · Nivel acústico a 3 bar: inferior a 20 dB. · Prestaciones de confort a nivel de fidelidad, sensibilidad y constancia en la selección de la temperatura. · Temperatura recomendada de agua caliente 55ºC. Temperatura máxima de uso 65°C. Máximo 1h a 90°C. · Instalación mínima recomendada con calentadores a gas o eléctricos a partir de 10 litros y una potencia de 18 Kw. · Rápida respuesta a variaciones de temperatura. Tiempo máximo 1 segundo. · Cartucho termostático con Sistema Hot Block de seguridad antiquemaduras. · Sistema Termostop de bloqueo de la temperatura a 38º. · Superficie cromada: 15 micras de espesor de níquel, 0.3 micras de cromo. Código EAN: 8428506078064
