# Monomando de lavabo cromado con válvula automática de ABS 1¼. Ref. 9065 y sistema C3 apertura en frío serie Titanium Energy de Ramón Soler - Serie Titanium Energy de Ramón Soler

- Propiedad del archivo: CONSTRUNARIO
- Formato: FIEBDC-3/2012
- Programa: Construnario Versión 3.51
- Fecha de los precios: 15/04/2024
- Divisa: EUR

**RSO_18A305349** u Monomando de lavabo cromado con válvula automática de ABS 1¼. Ref. 9065 y sistema C3 apertura en frío serie Titanium Energy de Ramón Soler - Serie Titanium Energy de Ramón Soler
Precio: 68.40
Grifo de lavabo altura M, con válvula automática de Inox1¼", ref.1169 y sitema de apertura en agua fría, sistema C2 de ahorro de agua del 50% y energético, limitador de temperatura, sistema anticorrosión patentado y cromado de alta resistencia Diamond Finish Código EAN: 8428506053498
