# Monomando de lavabo cromado con válvula automática de inox 1¼. Ref. 1169 y sistema C3 apertura en frío de la serie Titanium Energy de Ramón Soler - Serie Titanium Energy de Ramón Soler

- Propiedad del archivo: CONSTRUNARIO
- Formato: FIEBDC-3/2012
- Programa: Construnario Versión 3.51
- Fecha de los precios: 15/04/2024
- Divisa: EUR

**RSO_18A305350** u Monomando de lavabo cromado con válvula automática de inox 1¼. Ref. 1169 y sistema C3 apertura en frío de la serie Titanium Energy de Ramón Soler - Serie Titanium Energy de Ramón Soler
Precio: 76.70
Grifo monomando para lavabo con válvula automática de acero inoxidable 1¼", con sistema Tool Free patentado para una fijación rápida y segura, limitador de temperatura, sistema C3 de ahorro de agua y energía y anticorrosión patentado, cromado de alta resistencia Diamond Finish Código EAN: 8428506053504
