# Columna monomando para bañera serie Tzar de Ramón Soler. Oro cepillado - Serie Tzar de Ramón Soler

- Propiedad del archivo: CONSTRUNARIO
- Formato: FIEBDC-3/2012
- Programa: Construnario Versión 3.51
- Fecha de los precios: 15/04/2024
- Divisa: EUR

**RSO_34C303384** u Columna monomando para bañera serie Tzar de Ramón Soler. Oro cepillado - Serie Tzar de Ramón Soler
Precio: 1385.30
Grifo de pie para bañera de línea esbelta, con sistema de anclaje al suelo resitente, oro cepillado de alta resistencia por su tratamiento PVD Código EAN: 8428506033841
