# Monomando para bidé de repisa con ducha S2 serie Urban Chic de Ramón Soler. Cromado - Serie Urban Chic de Ramón Soler

- Propiedad del archivo: CONSTRUNARIO
- Formato: FIEBDC-3/2012
- Programa: Construnario Versión 3.51
- Fecha de los precios: 15/04/2024
- Divisa: EUR

**RSO_21B303660** u Monomando para bidé de repisa con ducha S2 serie Urban Chic de Ramón Soler. Cromado - Serie Urban Chic de Ramón Soler
Precio: 122.20
Grifo para bidé de repisa con ducha, cromado Diamond Finish, sistema S2 de ahorro de agua del 50%, limitador de temperatura y sistema anticorrosión patentado Código EAN: 8428506036606
