# Ducha de manoABS para WC o peluquería de Ramón Soler - WC de Ramón Soler

- Propiedad del archivo: CONSTRUNARIO
- Formato: FIEBDC-3/2012
- Programa: Construnario Versión 3.51
- Fecha de los precios: 15/04/2024
- Divisa: EUR

**RSO_199833** u Ducha de manoABS para WC o peluquería de Ramón Soler - WC de Ramón Soler
Precio: 13.50
Duchita de mano para higiene íntima de ABS, cromado de alta resistencia Diamond Finish Código EAN: 8428506998331
