# Ducha de mano de latón para WC con pulsador de Ramón Soler. Cromado - WC de Ramón Soler

- Propiedad del archivo: CONSTRUNARIO
- Formato: FIEBDC-3/2012
- Programa: Construnario Versión 3.51
- Fecha de los precios: 15/04/2024
- Divisa: EUR

**RSO_230037** u Ducha de mano de latón para WC con pulsador de Ramón Soler. Cromado - WC de Ramón Soler
Precio: 31.10
Duchita de mano para higiene íntima de latón, cromado de alta resistencia Diamond Finish Código EAN: 8428506300370
