# Ducha de mano de latón para WC con pulsador de Ramón Soler. Negro mate - WC de Ramón Soler

- Propiedad del archivo: CONSTRUNARIO
- Formato: FIEBDC-3/2012
- Programa: Construnario Versión 3.51
- Fecha de los precios: 15/04/2024
- Divisa: EUR

**RSO_99Z304159** u Ducha de mano de latón para WC con pulsador de Ramón Soler. Negro mate - WC de Ramón Soler
Precio: 46.60
Duchita de mano para higiene íntima metálica, negro mate de alta resistencia por su tratamiento electrostático sobre galvanizado Código EAN: 8428506041594
