# Monomando empotrado para WC de Ramón Soler - WC de Ramón Soler

- Propiedad del archivo: CONSTRUNARIO
- Formato: FIEBDC-3/2012
- Programa: Construnario Versión 3.51
- Fecha de los precios: 15/04/2024
- Divisa: EUR

**RSO_240621** u Monomando empotrado para WC de Ramón Soler - WC de Ramón Soler
Precio: 2.50
Chorro director para WC sustituto del bidé de ABS con soporte, cromado de alta resistencia Diamond Finish Código EAN: 8428506406218
