# Monomando mural para WC RS-Q 110 mm con accesorios de Ramón Soler - WC de Ramón Soler

- Propiedad del archivo: CONSTRUNARIO
- Formato: FIEBDC-3/2012
- Programa: Construnario Versión 3.51
- Fecha de los precios: 15/04/2024
- Divisa: EUR

**RSO_300151** u Monomando mural para WC RS-Q 110 mm con accesorios de Ramón Soler - WC de Ramón Soler
Precio: 38.70
Duchita de mano para higiene íntima metálica, cromado de alta resistencia Diamond Finish Código EAN: 8428506001512
