# Monomando mural para WC New Fly 110mm con ducha de metal de Ramón Soler - WC de Ramón Soler

- Propiedad del archivo: CONSTRUNARIO
- Formato: FIEBDC-3/2012
- Programa: Construnario Versión 3.51
- Fecha de los precios: 15/04/2024
- Divisa: EUR

**RSO_57F305173** u Monomando mural para WC New Fly 110mm con ducha de metal de Ramón Soler - WC de Ramón Soler
Precio: 127.00
Grifo monomando para higiene íntima sustituto del bidé de 110mm, con soporte a pared, duchita metálica y flexo de alta presión para WC de 1,20m, cromado de alta resistencia Diamond Finish Código EAN: 8428506051739
