# Ducha de mano de latón para WC con pulsador de Ramón Soler - WC de Ramón Soler

- Propiedad del archivo: CONSTRUNARIO
- Formato: FIEBDC-3/2012
- Programa: Construnario Versión 3.51
- Fecha de los precios: 15/04/2024
- Divisa: EUR

**RSO_64F301580** u Ducha de mano de latón para WC con pulsador de Ramón Soler - WC de Ramón Soler
Precio: 65.00
Grifo monomando para higiene íntima sustituto del bidé de 110mm Código EAN: 8428506015809
