# Monomando mural para WC RS-Q 110mm con ducha de metal de Ramón Soler - WC de Ramón Soler

- Propiedad del archivo: CONSTRUNARIO
- Formato: FIEBDC-3/2012
- Programa: Construnario Versión 3.51
- Fecha de los precios: 15/04/2024
- Divisa: EUR

**RSO_93F305175** u Monomando mural para WC RS-Q 110mm con ducha de metal de Ramón Soler - WC de Ramón Soler
Precio: 135.30
Grifo monomando para higiene íntima sustituto del bidé de 110mm, con soporte a pared, duchita metálica y flexo de alta presión para WC de 1,20m, cromado de alta resistencia Diamond Finish Código EAN: 8428506051753
